# Sportgymnasium Oberhof, Küchenboden
Angebotsaufforderung (GAEB DA XML 3.1, DA83)
Projekt: 51901-E04-HA26-30229
Währung: EUR
Nebenangebote zugelassen: ja
Auftraggeber: Thüringer Landesamt für Bau und Verkehr, Abteilung 2 - Hochbau und Liegenschaften, Behörde, Europaplatz 3, 99091 Erfurt, D, Telefon +49 361 57-4156400, Fax +49 361 57-4156570, E-Mail Hochbau.Vergabe@tlbv.thueringen.de; DV-Nummer: 13-2024
Erstellt mit: GXML Toolbox V3.3 R20210630, iTWO_64 V11.0.839, 11.02.2026

## LV Abbruch-, Estricharbeiten 02.02.26.: Abbruch- und Estricharbeiten
Datum: 11.02.2026

*Hinweis: Die Sanierungsmaßmahme beinhaltet die Erneuerung des*
Die Sanierungsmaßmahme beinhaltet die Erneuerung des
Bodenaufbaus in der Küche (Bereich Geschirrspüle) im
staatlichen Sportgymnasium Oberhof.
Aufgrund von Leckagen im Boden verlaufender Heizungs-
und Wasserleitungen sowie undichter Anschlussfugen kam
es zur Feuchteschäden im Bodenaufbau.
Zudem führten zu geringe Gefälleausbildungen zu
Pfützenbildung auf Fliesenoberfläche.
Durch den neuen Bodenaufbau bestehend aus dampfdichten
FOAMGLAS- Dämmung in Verbindung mit Guassasphaltestrich
ist ein feuchteunempfindlicher hinterlaufsicher
Systemaufbau ab Oberkante Kellerdecke geplant.
Baubegleitend sollen die alten Leitungen
durch korrosionsgeschützte Rohre ersetzt werden und
problematische Bodenauslässe aus der wasserführenden
Ebene in die Wand verlegt werden.
Da die Arbeiten bei laufendem Küchenbetrieb erfolgen,
sind durch entsprechende Schutzmaßnahmen die
Beeinträchigungen so gering wie möglich zu halten.
Der Küchenbereich ist staubdicht abzutrennen.
Der Gespirrspülraum ist während der Maßnahme über den
angrenzenden Flur vom Haupteingang mit vorgelagerter
befahrbarer Freifläche zugänglich.
Der Küchenbereich kann aus hygienischen Gründen nicht
betreten werden.

### Titel 1 Abbrucharbeiten

**1.1 Bodenbelag abdecken, beschichteter Karton**
Bodenbelag mit beschichtetem Karton, 2-lagig, abdecken
und
die Abdeckung während der Ausführungszeit vorhalten.
Bei Be
schädigungen der Abdeckung ist diese unverzüglich
instand zu
setzen oder zu erneuern. Einschl. Entfernen und
Entsorgung.
Einbauort :Flur, Eingangsbereich, Küchenzugang
Menge: 70,000 m2

**1.2 Staubschutzwand, Holzunterkonstruktion, Folie**
Staubschutzwand im Gebäude, behelfsmäßig, Errichtung
und
Beseitigung, wie folgt:
- Holzunterkonstruktion
- Bespannung mit gewebeverstärkter PE-Folie
- staubdichtes Abkleben der Anschlüsse an angrenzende
Bau
teile

Dicke Folie : 0,5 mm
Vorhaltedauer : über gesamte Bauzeit (in gesonderte
Position)
Menge: 40,000 m2

**1.3 Staubschutzwand, Türausbildung, Holzrahmen, Folie**
Türausbildung in Staubschutzwand aus Rahmen-Folienkon
struktion, staubdicht und abschließbar, bestehend aus
Holz
rahmen und -aussteifung, bespannt mit verstärkter
Kunststoff
folie.
Türgröße : 1,00/2,00 m
Menge: 2,000 St

**1.4 Staubschutzwand mit Bautür vorhalten**
Staubschutzwand mit Bautür wie beschrieben,
über die gesamte Bauzeit vorhalten.
Menge: 320,000 m2Wo

**1.5 Bodenfliesen, Dünnbett, ausbauen, entsorgen**
Bodenfliesen mit Klebstoff, von Hand oder mit
Kleingeräten
vollständig entfernen und
fachgerecht gemäß Nachweisverordnung (NachwV)
in aktuell gültiger Fassung entsorgen.
AVV 170107
incl. Entsorgungskosten und aller anfallenden Gebühren.
Bauschutt entsorgen.
Material Bodenfliese : Feinsteinzeug
Format Fliese : 20/20 cm
Bettungsverfahren : Dünnbett
Aufbauhöhe : bis 20 mm
Demontageort : Geschirrspüle
Menge: 35,000 m2

**1.6 Gussasphaltestrich/Dämmung abbrechen, d=bis 90 mm**
Estrich, schwimmend, einschl. Dämmlage und
Trennschicht ab
brechen, Bauschutt getrennt nach Estrich und
Dämmmaterial
fachgerecht gemäß Nachweisverordnung (NachwV)
in aktuell gültiger Fassung entsorgen.
AVV 170302, AVV 170904
Estrichart : Gussasphaltestrich mit Streichdichtung
Dämmung : Trittschalldämmplatte aus Holzfaser/ Fesco GA
Trennschicht :Rippenpappe
Estrichdicke :  70 mm
Dämmdicke :  20 mm
Menge: 35,000 m2

**1.7 Wärmedämmung (gebundene Schüttung) abbrechen, d=bis 100 mm**
Wärmedämmung, bestehend aus zementgebundener
Schüttung/ Leichtestrich  abbrechen und
fachgerecht gemäß Nachweisverordnung (NachwV)
in aktuell gültiger Fassung entsorgen.
AVV 170904
Dämmung : gebundene Schüttung bzw. Leichtestrich
Rohstoffbasis : Polystyrolschaumgranulat mit zementären
  Bindemittel

Dämmdicke : bis 100 mm
Menge: 35,000 m2

### Titel 2 Estricharbeiten

**2.1 Bodenfläche, Abdichtung feinreinigen**
Abdichtungsflächen durch Abkehren und Absaugen
feinreinigen, Reinigungsgut fachgerecht gemäß
Nachweisverordnung (NachwV)
in aktuell gültiger Fassung entsorgen.
AVV 170904
Abdichtungsfläche :
Bauteil : Rohboden mit Ausgleichsestrich
Menge: 35,000 m2

**2.2 Gussasphaltestrich, Ausgleichsestrich, IC 10, 25 mm**
Gussasphaltestrich als Ausgleichsschicht für unebenen
Untergrund. Oberfläche absanden
Estrich : Gussasphaltestrich
Estrichausführung : Verbundestrich
Härteklasse : IC 10
Dicke Estrich : 25 mm
Oberfläche : abgesandet
nachfolgender Belag : Schaumglasdämmung
Menge: 35,000 m2

**2.3 Voranstrich, bituminös, auf Beton, für Schaumglasdämmung, Fläche horizontal**
Bitumenemulsion als Voranstrich auf mineralischen
Untergründen, für nachfolgende Dämmung aus Schaumglas.
Vollflächiger Auftrag durch Streichen oder Rollen auf
den
besenreinen, staubfreien und trockenen Untergrund.
Untergrund : Beton mit Ausgleichsestrich
Voranstrich : Bitumenemulsion
Bauteil : Kellerdecke
Menge: 35,000 m2

**2.4 Gefälledämmung, Fußboden, CG 042, von 8 bis 12,5 cm, DAA-ds**
Gefälledämmung aus Schaumglasplatten
mit Bitumenbeschichtung und Folienkaschierung
auf bauseitiger Bitumenemulsion. Vollflächig und
vollfugig
verkleben, Fugen pressgestoßen und im Verband verlegt,
Dampfdichtigkeit ist sicherzustellen.
Bauteil : Küchenboden
Untergrund : Betondecke mit
Ausgleichsestrich
Wärmedämmung : Schaumglas
Dämmungsart : Gefälledämmung
Gefälle :1,5%
Wärmeleitfähigkeit (Bemessungswert) :0,042 W/(mK)
Kaschierung : Bitumenbeschichtung mit
PE-Folienkaschierung
Kantenausbildung : stumpf
Befestigung : geklebt
Baustoffklasse : A1
Brandverhalten : A1
Anwendungstyp : DAA
Druckbelastbarkeit Dämmstoff : ds
Druckfestigkeit : CS= 600kPa
mittlere Dicke Dämmstoff : 10,25 cm
Dicke Gefälledämmung-Anfang : 8,0 cm
Dicke Gefälledämmung-Ende : 12,5 cm
Plattenabmessungen : 60 x45 cm

Angeb. Fabrikat : .................................

Hinweis: Im Randbereich verlaufen Heiz-und
Wasserleitungen.
Die Dämmung ist hier 2-lagig zu verlegen, bestehend
aus einer
Grunddämmung, d== 50 mm und einer darüberliegenden
Gefälledämmung bzw. die Dämmung ist im Leitungsbereich
auszusparen.
Menge: 35,000 m2

**2.5 Abdichtung, PYE PV 200 S5, Asphaltestrich**
Abdichtung, bei nicht drückendem Wasser, aus
Polymerbitumen-Schweißbahn mit Polyestervlieseinlage
unter
Gussasphaltestrich, vollflächig im Verbund verschweißt
und an
den Wänden über Estrichhöhe hochgezogen.
Bauteil : Boden
Untergrund : Gussasphaltestrich
Wassereinwirkungsklasse : W1-E
Rissklasse : R1-E bis R3-E
Raumnutzungsklasse : RN-1-E bis RN-3-E
Abdichtung : PYE PV 200 S5
Anwendungstyp : BA DIN SPEC 20000-202
Estrich : Asphaltestrich
Menge: 35,000 m2

**2.6 Anschluss Abdichtung, Estrich**
Abdichtungslage unter Estrich an aufgehenden Bauteilen
bis 15 cm hochziehen, inkl. Ausbildung von Innen- und
Außenecken.
Das Brechen oder Abknicken der Bahnen in den
Eckbereichen
ist mit geeigneten Maßnahmen zu verhindern.ggf mit
Flüssigabdichtung einsch.mit Vliesverstärkung
anarbeiten

Bauteil : Abdichtung
Einbauort : Aufkantung
Höhe Aufkantung : bis 15 cm
Menge: 24,000 m

**2.7 Gussasphaltestrich auf Trennlage, 45mm**
Gussasphaltestrich auf Gefälledämmschichten, geeignet
für die
Aufnahme von Bodenfliesen, inkl. Absanden der
Oberfläche.
- Randstreifen mit Fuß
- Rohfilzpappe als Abdeckung
- Gussasphaltestrich, d=45 mm
Härteklasse : IC 10
Einbaubereich : Geschirrspüle (Nassraum)
Menge: 35,000 m2

**2.8 Mehr-/Minderstärke 5 mm, Gussasphaltestrich**
Differenzpreis für 5 mm Mehr- bzw. Minderstärke
des Gussasphaltestriches.
Menge: 35,000 m2

**2.9 Estrich auf Gefälle**
Estrich auf Gefälle verlegen; als Zulage.
Estrich : Gussasphalt
Estrichausführung : auf Gefälle
Gefälle : 1,5% und 3,2 %
Menge: 35,000 m2

**2.10 Ablaufrinne, bauseitig, anarbeiten**
Ablaufrinne, bauseits gesetzt, in Estrich anarbeiten.
Oberfläche
passgenau, für nachfolgend bauseitige Abdichtung.
Evtl. Nachjustieren des Einbauteils.
Estrichart : Gussasphalt
Estrichdicke : 4,5 cm
Abmessung Rinne : 300/30 cm
Einbauort : mittig im Fußboden
Menge: 1,000 St

**2.11 Absandung entfernen, Gussasphaltestrich**
Rückstände der Absandung/Abstreuung des Gussasphalt
estrichs entfernen.
Menge: 35,000 m2
